# Sistema de triple barrera para sellado perimetral de la junta entre la carpintería exterior y el paramento

- Propiedad del archivo: CYPE INGENIEROS, S.A.
- Formato: FIEBDC-3/2002
- Divisa: EUR
- Costes indirectos: 3.00 %
- IVA: 21.00 %

## N Aislamientos e impermeabilizaciones

### NM Sistemas multifunción

#### NMC Carpinterías

**NMC010** m Sistema de triple barrera para sellado perimetral de la junta entre la carpintería exterior y el paramento.
Sistema de triple barrera para sellado perimetral de la junta entre la carpintería exterior y el paramento, con funciones de estanqueidad, permeabilidad al vapor de agua y aislamiento termoacústico, formado por los siguientes elementos: SELLADO EXTERIOR: membrana de estanqueidad, autoadhesiva, de polipropileno, Orbafoam Exterior "QUILOSA", de 70 mm de anchura, color blanco, espesor de aire equivalente frente a la difusión de vapor de agua mayor de 55 m, según UNE-EN 1931; SELLADO INTERMEDIO: espuma adhesiva autoexpansiva, elástica, de poliuretano monocomponente Orbafoam Pro Energy "QUILOSA", color azul, de 25 kg/m³ de densidad, de expansión controlada, estable de -40°C a 100°C, conductividad térmica 0,033 W/(mK), con 64 dB de índice global de reducción acústica, Rw; SELLADO INTERIOR: membrana de estanqueidad, autoadhesiva, de polipropileno, Orbafoam Interior "QUILOSA", de 70 mm de anchura, color rosa, espesor de aire equivalente frente a la difusión de vapor de agua menor de 0,05 m, según UNE-EN 1931.
Incluye: Limpieza y preparación de la superficie en la que se va a aplicar la espuma de poliuretano. Aplicación de la espuma de poliuretano. Eliminación de la espuma de poliuretano sobrante, una vez solidificada. Corte y colocación de la membrana de estanqueidad exterior. Corte y colocación de la membrana de estanqueidad interior.
Criterio de medición de proyecto: Longitud medida según documentación gráfica de Proyecto.
Criterio de medición de obra: Se medirá la longitud realmente ejecutada según especificaciones de Proyecto.

| Código | Ud | Descripción | Rendimiento | Precio | Importe |
|---|---|---|---|---|---|
| mt15qui010g | m | Membrana de estanqueidad, autoadhesiva, de polipropileno, Orbafoam Exterior "QUILOSA", de 70 mm de anchura, color blanco, espesor de aire equivalente frente a la difusión de vapor de agua mayor de 55 m, según UNE-EN 1931, con adhesivo acrílico sin disolventes y película de separación de papel siliconado, suministrada en rollos de 30 m de longitud, apta para revestimiento posterior, Euroclase E de reacción al fuego según UNE-EN 13501-1, rango de temperatura de trabajo de -40 a 100°C, para el sellado perimetral exterior de la junta entre la carpintería exterior y el paramento. (material) | 1.000 | 3.18 | 3.18 |
| mt16qui010 | Ud | Aerosol de 750 ml de espuma adhesiva autoexpansiva, elástica, de poliuretano monocomponente Orbafoam Pro Energy "QUILOSA", color azul, de 25 kg/m³ de densidad, de expansión controlada, estable de -40°C a 100°C, conductividad térmica 0,033 W/(mK), con 64 dB de índice global de reducción acústica, Rw; para rellenar el hueco entre la carpintería exterior y el paramento; según UNE-EN 13165. (material) | 0.130 | 8.37 | 1.09 |
| mt15qui010b | m | Membrana de estanqueidad, autoadhesiva, de polipropileno, Orbafoam Interior "QUILOSA", de 70 mm de anchura, color rosa, espesor de aire equivalente frente a la difusión de vapor de agua menor de 0,05 m, según UNE-EN 1931, con adhesivo acrílico sin disolventes y película de separación de papel siliconado, suministrada en rollos de 30 m de longitud, apta para revestimiento posterior, Euroclase E de reacción al fuego según UNE-EN 13501-1, rango de temperatura de trabajo de -40 a 100°C, para el sellado perimetral interior de la junta entre la carpintería exterior y el paramento. (material) | 1.000 | 3.18 | 3.18 |
| mo020 | h | Oficial 1ª construcción. (mano de obra) | 0.109 | 22.13 | 2.41 |
| mo113 | h | Peón ordinario construcción. (mano de obra) | 0.164 | 20.78 | 3.41 |
| % | % | Costes directos complementarios | 2 % | 13.27 | 0.27 |
|  |  | Costes directos |  |  | 13.54 |
