# Sellado de junta entre vidrio y carpintería

- Propiedad del archivo: CYPE Ingenieros S.A.
- Formato: FIEBDC-3/2016
- Programa: Generador de precios de la construcción. CYPE Ingenieros, S.A.
- Fecha: 03/07/2024
- Divisa: EUR
- Costes indirectos: 3 %
- IVA: 21 %

## H Remates y ayudas

### HS Sellados

#### HSV Vidrios

**HSV010** m Sellado de junta entre vidrio y carpintería.
Sellado de junta interior entre vidrio y carpintería, con silicona neutra Orbasil N-26, mediante aplicación manual, con pistola.
Incluye: Preparación y limpieza de la junta. Protección de los bordes de la junta. Sellado. Remates. Limpieza final.
Criterio de medición de proyecto: Longitud medida según documentación gráfica de Proyecto.
Criterio de medición de obra: Se medirá la longitud realmente ejecutada según especificaciones de Proyecto.

| Código | Ud | Descripción | Rendimiento | Precio | Importe |
|---|---|---|---|---|---|
| mt21qui010a | Ud | Cartucho de 600 ml de silicona neutra Orbasil N-26 "QUILOSA", incolora, dureza Shore A aproximada de 23, según UNE-EN ISO 868 y recuperación elástica >=93%, según UNE-EN ISO 7389. (material) | 0.083 | 5.95 | 0.494 |
| mo055 | h | Oficial 1ª cristalero. (mano de obra) | 0.114 | 23.55 | 2.685 |
| % | % | Costes directos complementarios | 2 % | 3.179 | 0.064 |
|  |  | Costes directos |  |  | 3.243 |

Residuos:
- colocación: mt21qui010a; factor de residuo 0.06

## Recursos

**mt21qui010a** Ud Cartucho de 600 ml de silicona neutra Orbasil N-26 "QUILOSA"
Datos técnicos: Coste energético 87.088 MJ; Emisión de CO2 3.667 kg; Código LER 17 09 04; Masa del elemento 0.45 kg; Volumen 0.0003 m3
Residuos:
- embalaje: re170203 Plástico. (componente de residuo); rendimiento 0.1 kg; Código LER 17 02 03; Masa del elemento 1 kg; Volumen 0.001667 m3
