# Sistema de triple barrera para sellado perimetral de la junta entre la carpintería exterior y el paramento

- Propiedad del archivo: CYPE Ingenieros S.A.
- Formato: FIEBDC-3/2016
- Programa: Generador de precios de la construcción. CYPE Ingenieros, S.A.
- Fecha: 03/07/2024
- Divisa: EUR
- Costes indirectos: 3 %
- IVA: 21 %

## N Aislamientos e impermeabilizaciones

### NM Sistemas multifunción

#### NMC Carpinterías

**NMC010** m Sistema de triple barrera para sellado perimetral de la junta entre la carpintería exterior y el paramento.
Sistema de triple barrera para sellado perimetral de la junta entre la carpintería exterior y el paramento, con funciones de estanqueidad, permeabilidad al vapor de agua y aislamiento termoacústico, formado por los siguientes elementos: SELLADO EXTERIOR: membrana de estanqueidad, autoadhesiva, de polipropileno, Orbafoam Exterior "QUILOSA", de 70 mm de anchura, color blanco, espesor de aire equivalente frente a la difusión de vapor de agua mayor de 55 m, según UNE-EN 1931; SELLADO INTERMEDIO: espuma adhesiva autoexpansiva, elástica, de poliuretano monocomponente Orbafoam Pro Energy "QUILOSA", color azul, de 25 kg/m³ de densidad, de expansión controlada, estable de -40°C a 100°C, conductividad térmica 0,033 W/(mK), con 64 dB de índice global de reducción acústica, Rw; SELLADO INTERIOR: membrana de estanqueidad, autoadhesiva, de polipropileno, Orbafoam Interior "QUILOSA", de 70 mm de anchura, color rosa, espesor de aire equivalente frente a la difusión de vapor de agua menor de 0,05 m, según UNE-EN 1931.
Incluye: Limpieza y preparación de la superficie en la que se va a aplicar la espuma de poliuretano. Aplicación de la espuma de poliuretano. Eliminación de la espuma de poliuretano sobrante, una vez solidificada. Corte y colocación de la membrana de estanqueidad exterior. Corte y colocación de la membrana de estanqueidad interior.
Criterio de medición de proyecto: Longitud medida según documentación gráfica de Proyecto.
Criterio de medición de obra: Se medirá la longitud realmente ejecutada según especificaciones de Proyecto.

| Código | Ud | Descripción | Rendimiento | Precio | Importe |
|---|---|---|---|---|---|
| mt15qui010g | m | Membrana de estanqueidad, autoadhesiva, de polipropileno, Orbafoam Exterior "QUILOSA", de 70 mm de anchura, color blanco, espesor de aire equivalente frente a la difusión de vapor de agua mayor de 55 m, según UNE-EN 1931, con adhesivo acrílico sin disolventes y película de separación de papel siliconado, suministrada en rollos de 30 m de longitud, apta para revestimiento posterior, Euroclase E de reacción al fuego según UNE-EN 13501-1, rango de temperatura de trabajo de -40 a 100°C, para el sellado perimetral exterior de la junta entre la carpintería exterior y el paramento. (material) | 1 | 3.18 | 3.180 |
| mt16qui010 | Ud | Aerosol de 750 ml de espuma adhesiva autoexpansiva, elástica, de poliuretano monocomponente Orbafoam Pro Energy "QUILOSA", color azul, de 25 kg/m³ de densidad, de expansión controlada, estable de -40°C a 100°C, conductividad térmica 0,033 W/(mK), con 64 dB de índice global de reducción acústica, Rw; para rellenar el hueco entre la carpintería exterior y el paramento; según UNE-EN 13165. (material) | 0.13 | 8.37 | 1.088 |
| mt15qui010b | m | Membrana de estanqueidad, autoadhesiva, de polipropileno, Orbafoam Interior "QUILOSA", de 70 mm de anchura, color rosa, espesor de aire equivalente frente a la difusión de vapor de agua menor de 0,05 m, según UNE-EN 1931, con adhesivo acrílico sin disolventes y película de separación de papel siliconado, suministrada en rollos de 30 m de longitud, apta para revestimiento posterior, Euroclase E de reacción al fuego según UNE-EN 13501-1, rango de temperatura de trabajo de -40 a 100°C, para el sellado perimetral interior de la junta entre la carpintería exterior y el paramento. (material) | 1 | 3.18 | 3.180 |
| mo020 | h | Oficial 1ª construcción. (mano de obra) | 0.109 | 22.13 | 2.412 |
| mo113 | h | Peón ordinario construcción. (mano de obra) | 0.164 | 20.78 | 3.408 |
| % | % | Costes directos complementarios | 2 % | 13.268 | 0.265 |
|  |  | Costes directos |  |  | 13.533 |

Residuos:
- colocación: mt15qui010g; factor de residuo 0.0275
- colocación: mt16qui010; factor de residuo 0.024
- colocación: mt15qui010b; factor de residuo 0.0275

## Recursos

**mt15qui010g** m Membrana de estanqueidad
Datos técnicos: Coste energético 2.974 MJ; Emisión de CO2 0.093 kg; Código LER 17 02 03; Masa del elemento 0.032 kg; Volumen 0.000053 m3

**mt16qui010** Ud Aerosol de 750 ml de espuma adhesiva autoexpansiva
Datos técnicos: Coste energético 4.178 MJ; Emisión de CO2 0.208 kg; Código LER 17 06 04; Masa del elemento 0.01875 kg; Volumen 0.000031 m3
Residuos:
- embalaje: re150104 Envases metálicos. (componente de residuo); rendimiento 0.15 kg; Código LER 15 01 04; Masa del elemento 1 kg; Volumen 0.001667 m3

**mt15qui010b** m Membrana de estanqueidad
Datos técnicos: Coste energético 2.974 MJ; Emisión de CO2 0.093 kg; Código LER 17 02 03; Masa del elemento 0.032 kg; Volumen 0.000053 m3
